# Erlebnisbad-Los 17 Zugangskontrollen und Kassensy
Angebotsaufforderung (GAEB 90, DA83)
DV-Nummer: 2026GM09
Eröffnung: 15.04.26
Währung: EUR

## Los 17 Zugangskontrollanlagen / Kassensy
Datum: 24.03.26

### Gewerk 01 Kassen-, Kontroll- und Managementsystem

*Hinweis*
Die Stadt Senftenberg plant die Sanierung und
Modernisierung
des Erlebnisbades einschließlich der technischen
Anlagen mit
dem Neubau eines Erschließungs- und Funktionstraktes
sowie
der Außenanlagen.
Die Baumaßnahmen sollen zeitgleich ausgeführt werden.

Das Erlebnisbad in seiner jetzigen Form besteht aus
mehreren
Gebäudeabschnitten und im Norden grenzt das
Fitnessstudio
Sakura, in Teilbereichen direkt mit einer baulichen
Verbindung,
an das Bad an.
Den Kern des Gebäudekomplexes bildet die Schwimmhalle
mit
einer Stahlskelettkonstruktion, welche als Typenbau
"Typ
Anklam" 1971 errichtet wurde.
In den Jahren 1994- 1996 wurde die Halle grundhaft
saniert, um
den Erlebnisbereich und das Eingangsgebäude erweitert
und
die Freiflächen erhielten ihr heutiges Aussehen.

Sanierungsziel:
Mit der geplanten Sanierung und Modernisierung sollen
die
vorhandenen funktionalen, baulichen und technischen
Defizite
und Mängeln beseitigt bzw. deutlich reduziert werden.

Neubau Erschließung- und Funktionstrakt:
Errichtung eines 2- geschossigen Neubaus in
Massiverbauweise mit Flachgründung und geneigtem
Flachdach. Das UG ist als Rohbau bereits realisiert.
Einbau eines Lastenaufzuges

Sanierung und Modernisierung im Bestand:
Rückbau und Erneuerung der WDVS- Fassade
Rückbau und Erneuerung der Pfosten- Riegel- Fassade,
Fenster, Türen
Rückbau und Erneuerung der Dacheindeckung
Dachklempner Schwimmhallendach
Instandsetzung Metalldach Erlebnisbereich
Sanierung und Erweiterung der Sanitärspange
Sanierung und Umbau Wartebereich
Sanierung Kinder- und Erlebnisbecken
Rückbau und Erneuerung der Boden- und Wandfliesen
Rückbau und Erneuerung von Unterhangdecken
Sanierung von Metall- und Holzoberflächen
Rückbau und Erneuerung aller haustechnischen Anlagen
HLS
Rückbau und Erneuerung Elt/- TK/- IT Anlagen
Einbau einer Gebäudeautomation
Baulicher Brandschutz/ Energetische Verbesserung
Brandschutztechnische Ertüchtigung nach Vorgabe des BSK
Energetische Ertüchtigung nach Vorgabe Bauphysik/ GEG-
Nachweis

Gebäudedaten:
Neubau Funktionstrakt: 2 Vollgeschosse
Gebäudeabmessungen:
  Länge: ca.  30 m
  Breite:  ca.  16 m
  Höhe:  ca.  6 m (ab OKF EG- Hochpunkt)
Grundflächen/- Rauminhalte:
  BGF UG:  ca.  450 m²
  BGF EG:  ca.  470 m²
  BRI UG:  ca. 1.700 m³
  BRI EG:  ca. 2.100 m³

Sanierung Bestandsgebäude (teilunterkellert): 2
Vollgeschosse
Gebäudeabmessungen:
  Länge:  ca.  45 m
  Breite:  ca.  54 m
  Höhe:  ca.  bis 8 m (ab OKF EG- Hochpunkt)
Grundflächen/- Rauminhalte:
  BGF UG:  ca.  1.500 m²
  BGF EG:  ca.  1.900 m²
  BRI UG:  ca.  3.200 m³
  BRI EG:  ca. 10.100 m³

*Hinweis*
1.1 Allgemeine Angaben
Der Wortlaut des vom Auftraggeber übergebenen
Leistungsverzeichnisses ist verbindlich. Das gilt auch
dann,
wenn der Auftragnehmer Kurzfassungen verwendet sowie
für
vorgesehene Alternativpositionen. Werden vom Bieter
einzelne
Positionen oder Abschnitte des Leistungsverzeichnisses
als
technisch mangelhaft angesehen, muss er den
Auftraggeber bis
zum Ablauf der Angebotsfrist über die Kommunikation des
Vergabemarktplatzes Brandenburg hinweisen.

Ist im LV vorgegeben, auf welche Art und Weise die
Leistung zu
erbringen ist, so ist der AN daran gebunden.
Anderenfalls hat
der AN die technologische Ausführung seiner Arbeiten
selbst zu
wählen und grundsätzlich mit der Bauleitung
abzustimmen.
Dabei ist Rücksicht auf andere gleichzeitig oder
anschließend
tätige Gewerke sowie die Vorleistungen zu nehmen.

1.2 Arbeitsabschnitte
Bei der Ausführung des vertraglichen Leistungsumfanges
ist
gesamtablauftechnisch und auf Grund der engen
Fristsetzung
zwingend eine kontinuierliche und durchgängige
Baudurchführung zu sichern.
Für einzelne, in sich geschlossene Leistungsbereiche
ist jedoch
von einer abschnittsweisen Bauausführung auszugehen.

Genauere und konkrete Festlegungen zur Regelung
zeitlichen
Regelung der Arbeiten sowie zum Bauablauf und Terminen
sind
in den ZTV's - Bauablauf / Termine / Regelungen zur
Arbeitszeit
festgeschrieben.

Die Arbeiten sind termingemäß auszuführen. Es sind die
bei
der Auftragserteilung oder in der Folgezeit schriftlich
festgesetzten Termine maßgebend und gemäß aktuellem
Bauzeitenplan einzuhalten. In dem der Ausführung
zugrundeliegenden Terminplan sind die üblicherweise zu
erwartenden Ausfalltage zu berücksichtigen.

Spätestens 14 Kalendertage nach Auftragserteilung hat
der
Auftragnehmer einen auf der Grundlage des
Projektablaufplanes bzw. der vereinbarten
Vertragstermine abgestimmten Terminplan für die
ausgeschriebenen und beauftragten Leistungen
aufzustellen und mit dem Auftraggeber bzw. der
Projektleitung noch einmal abzustimmen. Dieser
detailierte Terminplan, der auch den Personaleinsatz
enthalten muß, wird nach Bestätigung durch den
Auftraggeber Vertragsbestandteil.

Auf der Grundlage des abgestimmten Bauablaufplanes hat
der Auftragnehmer die täglichen Arbeitsabläufe
rechtzeitig
und ständig mit der örtlichen Bauleitung abzustimmen,
um
Überschneidung mit Leistungen anderer Unternehmen und
Störungen im Gesamtablauf zu vermeiden. Insoweit sind
hinsichtlich der Reihenfolge der Arbeiten die
Anweisungen
der Bauleitung zu beachten.

Regelmäßige Terminabstimmungen und erforderliche
Anpassungen im Bauablauf erfolgen in der turnusmäßigen
wöchentlichen Bauberatung. Der Auftragnehmer ist zur
Teilnahme an diesen Beratungen vertraglich verpflichtet
und dies im Rahmen seiner zu erbringenden Leistung.
Die hier getroffenen gemeinsamen Vereinbarungen gelten
als vertragsrechtlich verbindliche Festlegung.

Glaubt der Auftragnehmer, durch bauherrnseitig
verursachte
Umstände, durch das langsame Fortschreiten anderer
Arbeiten oder aus einem anderen Grunde in der
termingerechten Fertigstellung seiner Leistungen
behindert
zu sein, so hat er dem Auftraggeber sofort hier von
schriftlich zu unterrichten. Die Behinderungen müssen
von
der Bauleitung täglich bestätigt werden. Ohne dieser
vertragsgerecht klar geregelten Vorgehensweise bestehen
keine Anrechte auf Verlängerungen von
Ausführungsfristen
oder Schadensersatzforderungen für etwaig entstandene
bzw. entstehende Wartezeiten, zusätzliche An- und
Abreisekosten, Umlagerung von Materialien oder
sonstigen
Folgekosten.

2. Baustelleneinrichtung

Grundlage für die Einordnung der Baustelleneinrichtung
sowie
die Organisation des Baustellenverkehrs ist der
Baustelleneinrichtungsplan des Planungsbüros.

Als sanitäre Einrichtung stehen Sanitärcontainer zur
Verfügung.
Es ist durch den AN sicherzustellen, dass die Nutzung
dieser
Einrichtungen sorgsam und sauber erfolgt. Ist
festzustellen,
dass die Räumlichkeiten und Einrichtungen stark
verschmutzt,
werden und eine unsachgemäße Nutzung seitens des AN
dieses Loses erfolgt, werden diesbezügliche Folgekosten
(zusätzliche Reinigungen, Instandsetzungskosten) zu
seinen
Lasten berechnet (Verursacherprinzip).

3. Abfall- und Schuttbeseitigung, Entsorgung und
Recycling

Anfallendes Restmaterial, Verpackungsmaterialien, Müll
und
anderweitiger Bauschutt sind täglich vom Auftragnehmer
von
der Baustellen zu beräumen. Diese Stoffe sind in
Container
oder anderweitige Behälter des AN zu laden anschließend
abzutransportieren.
Die Aufwendungen hierfür sind in die Einheitspreise
einzurechnen.

Die Kosten für die Entsorgung der beschriebenen
Materialien
(Container, Transportkosten und Kippgebühren) trägt
der AN
selbst und werden nicht gesondert vergütet.

4. Eignungs- und Gütenachweise

Für die in den Bietereintragungen angebebenen
Produkte, ist
der Auftragnehmer verpflichtet, den Nachweis der
Eignung und
der Gleichwertigkeit der eingesetzten Produkte und
Baustoffe
mit der Angebotsabgabe
an Hand von bauaufsichtlichen Zulassungen,
Prüfzeugnissen,
Mustern usw. ohne gesonderte Vergütung nachzuweisen.

5. Schlechtwetterbau

Entfällt.

6. Ausführungsunterlagen

6.1. Vom Auftraggeber zur Verfügung gestellte
Unterlagen
Beim Auftraggeber liegen Planungsunterlagen zur
Einsichtnahme für die Angebotserarbeitung vor.
Bei Bedarf ist für die Einsichtnahme ein Termin beim
Auftraggeber zu vereinbaren.

Nach Auftragserteilung erhält der Auftragnehmer vom
Bauherren Planungsunterlagen der im LV beschriebenen
Bauleistungen zur Verfügung gestellt.
Ausführungszeichnungen
werden durch das Planungsbüro in digital als
ausdruckbare
pdf Dateien (falls erforderlich dwg Dateien) übergeben.
Aufwendungen für Ausgaben in Papierform und
Vervielfältigungen hat der Auftragnehmer zu
berücksichtigen /
zu kalkulieren. Die Art und Anzahl der Vervielfältigung
sämtlicher Zeichnungen obliegt dem AN selbst.

6.2 Informationspflicht des Auftragnehmers
Der Bieter hat alle, ihm für die Erarbeitung des
Angebotes zur
Verfügung gestellten Unterlagen zu prüfen, die
Plausibilitätskontrolle durchzuführen und Unklarheiten
sowie
Differenzen vor Angebotsabgabe mit dem Auftraggeber
bzw.
dem Planungsbüro zu klären.

Der Bieter ist aufgefordert, sich mit der Situation
und den
örtlichen Baubedingungen vertraut zu machen, um
Irrtümer und
Auslassungen im Angebot zu vermeiden.

Es wird dem Bieter empfohlen, sich vor Angebotsabgabe
über:
Art und Umfang der Baumaßnahme, Zu- und
Abfahrtsmöglichkeiten zum Baugelände sowie Ver- und
Entsorgungsmöglichkeiten, den örtlichen Gegebenheiten
des
Baugeländes, behördlich angeordnete Ruhezeiten, die
Lage und
Dimension der im Baubereich befindlichen Ver- und
Entsorgungsleitungen, öffentlicher und privater
Versorgungsträger und die mit der Ausführung seiner
Leistungen zwangsläufig erforderlichen Nebenleistungen
vertraut zu machen.
Über Konsultationen mit dem Auftraggeber entscheidet
der
Bieter selbst.

Der Auftragnehmer kann sich nach Angebotsabgabe und
nach
Zuschlagserteilung nicht darauf berufen, er hätte die
Beurteilung
aller mit der Ausführung seiner Leistungen
erforderlichen
Maßnahmen nicht ausreichend erkennen können.

Der Auftragnehmer hat stets dafür zu sorgen, dass
gültige bzw.
genehmigte Zeichnungen für die Ausführung auf der
Baustelle
zur Verfügung stehen. Gültig bzw. genehmigt sind
Zeichnungen,
wenn sie vom Entwurfverfasser bestätigt sind.

Der Auftragnehmer hat eventuelle Unstimmigkeiten und
Unklarheiten vor der Ausführung der Arbeiten
rechtzeitig und
schriftlich vorzutragen. Für die konstruktiv und
sachgemäß
richtige Ausführung der Arbeiten ist der Unternehmer
allein
verantwortlich.

Vor Beginn der Leistungen sind sämtliche Planmaße vom
Auftragnehmer zu prüfen und Fehler oder Mängel
richtigzustellen.

6.3 Vom Auftragnehmer zu erstellende Unterlagen
Die nach VOB Teil C bzw. entsprechend den
Leistungsverzeichnissen oder Zusätzlichen Technischen
Vertragsbedingungen zu erstellenden Nachweise, hat der
Auftragnehmer unmittelbar nach Auftragserteilung zu
fertigen
und rechtzeitig, jedoch spätestens 3 Wochen nach
Auftragserteilung zu liefern.

*Hinweis*
ZTV - Baustelleneinrichtung/Baustellensicherung
für den Leistungsbereich Baustelleneinrichtung /
Baustellensicherung

Für die Ausführung der Leistungen nach dem
gegenwärtigen
Stand und den anerkannten Regeln der Technik sind alle
Vorschriften der VOB. Teil B und C, insbesondere die
Allgemeinen Technischen Vertragsbedingungen für
Bauleistungen (ATV), alle dort aufgeführten DIN-Normen,
neuester Fassung und die Einführungserlasse der Lander
gültig.
Insbesondere sind dies:
DIN 18299 Allgemeine Regelungen für Bauarbeiten jeder
Art
Unfallverhütungsvorschriften der Berufgenossenschaften
Kreislaufwirtschafts- und Abfallgesetz

Eine besondere Vergütung für Leistungen zur
Baustelleneinrichtung innerhalb des LV's über die
nachfolgend
beschriebenen Leistungs-Positionen hinaus erfolgt
nicht.
Sämtliche im LV nicht genannten Teile der für eine
sichere und
zügige Abwicklung der Baustelle erforderlichen
Einrichtungen,
Stoffe, Geräte u. andere Aufwendungen sind in die EP's
dieses
Leistungstitel einzurechnen.

Eine nachträgliche Forderung infolge mangelhafter
Überprüfung der örtlichen Verhältnisse und Bedingungen
kann nicht berücksichtigt werden.

ZTV's für die Baudurchführung:

Die Nutzung des Baugrundstücks für die
Baustelleneinrichtung erfolgt auf der Grundlage des,
der
Ausschreibung beiliegenden Baustelleneinrichtungsplanes
sowie stets in Abstimmung mit der Bauleitung.

Die Baustelleneinrichtung ist so anzulegen, dass die
Ausführung
der geplanten Baustrom- und Bauwasseranschlüsse und der
späteren Hausanschlüsse zu jeder Zeit möglich ist.

Die Einrichtung von Zwischenlagerflächen ist auf dem
Baugrundstück nur bedingt möglich und im Vorfeld mit
der
Bauleitung abzustimmen. Die Erschließung von
Lagerplätzen
innerhalb der Baustelle erfolgt auf der Grundlages des
BE-Planes, darüber hinaus gehend obliegt es dem AN
selbst
und wird nicht gesondert vergütet. Außerhalb des
bestehenden
Baufeldes besteht in unmittelbarer Nähe jedoch keine
Lagermöglichkeit.

Dem Bieter wird ausdrücklich empfohlen sich vor der
Abgabe
des Angebotes genauestens über die örtlichen
Verhältnisse
des Grundstücks und der Baustelle sowie durch
Erkundigungen
bei den zuständigen Behörden zu informieren. Hierzu
gehört
insbesondere:
verkehrstechnische Anbindung der Baustelle, Zu- und
Abfahrt

Der AN bleibt für die Einhaltung der
Unfallschutzbestimmungen
u. behördlichen Auflagen sowie der
gesetzlichen Vorschriften verantwortlich.

Die Forderungen des Amtes für öffentliche Ordnung, der
Bauberufsgenossenschaften und sonst mitwirkender
Behörden,
Amtsstellen u. Körperschaften sind einzuhalten.

*Hinweis*
0.1.1 Lage der Baustelle, Umgebungsbedingungen,
Zufahrtsmöglichkeiten

Die Baustelle befindet sich sich am westlichen
Stadtrand von
Senftenberg, Hörlitzer Straße 32, in einem Mischgebiet
mit
Wohnbebauung, Gewerbe, Büro- und Verwaltungsnutzung.
Der
Gebäudekomplex wird über die Hörlitzer Straße
öffentlich
verkehrlich erschlossen.
Unmittelbar am nördlichen Gebäudegiebel wurde ein
Fitnessstudio angebaut. Weiterhin befindet sich im
unmittelbaren Zufahrtsbereich eine Kindertagesstätte.
Es ist zu beachten, dass die Zufahrt für die Ver- und
Entsorgung
sowie den Besucher- und Elternverkehr durch beide
Einrichtungen während der Baumaßnahmen mit benutzt
wird.
Es wird angeraten, die örtlichen Gegebenheiten vor
Angebotsabgabe zu besichtigen, um alle Einflussfaktoren
abwägen und einkalkulieren zu können.

0.1.2 Besondere Belastungen aus Immission udgl.

- keine -

0.1.3 Art und Lage der baulichen Anlagen

Das Baufeld ist fast ebenerdig und wird im Norden und
Osten
von Gebäuden begrenzt. Im Süden und Westen grenzen
bewaldete Grünflächen an.
Die Baustelle liegt unmittelbar an der Straße.
- Siehe Projektbeschreibung -

0.1.4 Verkehrsverhältnisse auf der Baustelle

Es ist im Einzugsbereich der Baustelle mit Besucher-
und
Elternverkehr durch die angrenzenden Einrichtungen zu
rechnen.

0.1.5 Für den Verkehr freizuhaltende Flächen

- Siehe Baustelleneinrichtungsplan, beigefügt -

0.1.6 Art, Lage, Maße und Nutzbarkeit
Transporteinrichtungen

- keine -

0.1.7 Lage, Art, Anschlusswert und Bedingungen für das
Überlassen von Anschlüssen für Wasser, Energie,
Abwasser

-Bestandteil der Ausschreibung-

0.1.8 Lage und Ausmaß der dem AN für die Ausführung
seiner
Leistungen zur Benutzung oder Mitbenutzung überlassenen
Flächen und Räume

-entfällt-

0.1.9 Bodenverhältnisse, Baugrund

- entfällt-

0.1.10 Hydrologische Werte von Grundwasser und
Gewässern.
Art, Lage, Abfluss, Abflussvermögen und
Hochwasserverhältnisse von Vorflutern

- entfällt-

0.1.11 Besondere umweltrechtliche Vorschriften

- entfällt -

0.1.12 Besondere Vorgaben für die Entsorgung

- entfällt-

0.1.13 Schutzgebiete oder Schutzzeiten im Bereich der
Baustelle

In unmittelbarer Umgebung der Baustelle befinden sich
Wohngebäude. Hinsichtlich der Lärmbelästigungen ist
hierauf
Rücksicht zu nehmen. Lärmintensive Arbeiten dürfen vor
6:00
Uhr und nach 20:00 Uhr nur in Ausnahmefällen, nach
Zustimmung durch den AG, ausgeführt werden. Das Gesetz
gegen Baulärm hat volle Gültigkeit und ist einzuhalten.

0.1.14 Art und Umfang des Schutzes von Bäumen,
Pflanzenbeständen, Grenzsteine

-entfällt-

0.1.15 Im Bereich der Baustelle vorhandene Anlagen

Leitungsbestand: Wasser, Strom, Abwasser,
Telefonleitungen,
Lüftungskanal aus Beton, Regenwasserrigole.

0.1.16 Bekannte oder vermutete Hindernisse im Bereich
der Baustelle

- Siehe Punkt 0.1.15 -
Sonst nicht bekannt.

0.1.18 Gegebenenfalls gem. Baustellenverordnung
getroffene
Maßnahmen

Der Bauherr bestellt einen Sicherheitskoordinator
(SiGeKo) für
den gesamten Zeitraum der Baustellentätigkeit.
Gesonderte
Maßnahmen können im Zusammenhang mit der Überwachung
der Baustellen- und Arbeitssicherheit getroffen
werden, sind
aber zum Zeitpunkt der Ausschreibung noch nicht
bekannt.

0.1.19 Besondere Anordnungen, Vorschriften und
Maßnahmen
der Eigentümer von Leitungen, Kabel u. dgl.

0.1.20 Art und Umfang von Schadstoffbelastungen

- Siehe Punkt 0.1.12 -

0.1.21 Art und Zeit der vom AG veranlassten Vorarbeiten

- entfällt-

0.1.22 Arbeiten anderer Unternehmer auf der Baustelle

-entfällt-

0.2 Angaben zur Ausführung

0.2.1 Vorgesehene Arbeitsabschnitte,
Arbeitsunterbrechungen
und Arbeitsbeschränkungen nach Art, Ort und Zeit sowie
Abhängigkeit von Leistungen

-entfällt-

0.2.2 Besondere Erschwernisse während der Ausführung

- keine -

0.2.3 Besondere Anforderungen für Arbeiten in
kontaminierten
Bereichen

- entfällt-

0.2.4 Besondere Anforderungen an die BE

-entfällt-

0.2.5 Besonderheiten der Regelung und Sicherheit des
Verkehrs

-entfällt-

0.2.6 Besondere Anforderungen an das Auf-u. Abbauen
sowie
vorhalten von Gerüsten

- entfällt -

0.2.7 Mitbenutzung fremder Gerüste

-entfällt-

0.2.8 Vorhaltung von Gerüsten, Hebezeugen, Lagerflächen
udgl. für andere Unternehmen

-entfällt-

0.2.9 Verwendung von wiederaufbereiteten Stoffen

- entfällt -

0.2.10 Anforderungen an wiederaufbereiteten Stoffen
und nicht
genormten Stoffen

- entfällt -

0.2.11 Besondere Anforderungen an Art, Güte und
Umweltverträglichkeit von Stoffen

- keine -

0.2.12 Art und Umfang der vom AG verlangten Eignungs-u.
Gütenachweise

Eignungs-u. Gütenachweise sind in eigener
Zuständigkeit des
AN nach den geltenden Vorschriften zu erbringen und
dem AG
vorzulegen. Siehe auch hierzu Positionen im LV.

0.2.13 Bedingungen und Verwendung von auf der Baustelle
gewonnenen Stoffen

- entfällt -

0.2.14 Art, Zusammensetzung und Mengen der zu
entsorgenden Böden, Stoffe

- entfällt -

0.2.15 Art, Anzahl und Menge der Stoffe, die vom AG
beigestellt
werden

- keine

0.2.16 Abladen, Lager und Transport von Stoffen durch
den AG

- entfällt -

0.2.17 Leistungen für andere Unternehmer

Leistungsumfang des AN ist der Aufbau, die
Unterhaltung und
der Abbau der zentralen Baustromversorgung und die
Überlassung zur Mitbenutzung der Einrichtungen über den
gesamten Bauzeitraum an andere Gewerke.

0.2.18 Mitwirkung beim Einstellen von Anlagenteilen

- entfällt -

0.2.19 Benutzung von Teilen der Leistung vor der
Abnahme

- keine -

0.2.20 Übertragung der Wartung Baustromanlage

Entfällt.

0.2.21 Abrechnung nach bestimmten Zeichnungen oder
Tabellen

Die Abrechnung erfolgt nach örtlichen Aufmaß.

0.3 Einzelangaben bei Abweichungen von den ATV

0.3.1 Abweichungen von den ATV DIN 18299 bis ATV DIN
18459

- entfällt -

0.3.2 Abweichende Regelungen von der ATV DIN 18299

- entfällt -

0.4 Einzelangaben zu Nebenleistungen und Besonderen
Leistungen

0.4.1 Nebenleistungen

- entfällt -

0.4.2 Besondere Leistungen

- entfällt -

0.5 Abrechnungseinheiten

Förderungen für die Baumaßnahme

Für die Baumaßnahme werden staatliche Fördermittel
bereitgestellt.

Dokumentationen

Unabhängig von denen in dem Leistungsverzeichnis
geforderten Nachweisen ist bis zur Bauabnahme
vorzulegen
(soweit für das Gewerk zutreffend) :
Schriftliche Bestätigung, dass die Arbeiten/ Leistungen
entsprechend den anerkannten Regeln der Technik
ausgeführt wurden (Fachunternehmererklärung)
Bauleitererklärung
Materiallieferscheine
Bautagebuch

Bauwesensversicherung
entsprechend den Besonderen Vertragsbedingungen des
AG -

Für die Ausschreibung, Vergabe, Ausführung und
Abrechnung
sind maßgebend die Vorschriften der Verdingungsordnung
für
Bauleistungen (VOB in der aktuellen Fassung).

*Hinweis*
ZTV - Bauablauf / Termine / Regelung zur Arbeitszeit

Geplante Ausführungstermine:

Baubeginn: 01.06.2026

Gesamtfertigstellung: 29.04.27

Lieferung Werk- und Montageplanung / Kabelzugplan:
12.06.2026

Bestätigung der Werks- und Montageplanung: 26.06.2026
Bestellung aller Komponenten: 29.06.2026

Unter Berücksichtigung der geplanten
Ausführungstermine und
der täglichen Arbeitszeitregelungen ist der Bieter
gehalten, eine
dem Leistungsumfang und den Baufristen entsprechende
Baustellenbesetzung zu gewährleisten.
Abschnittsweises Bauen und mehrfaches Besetzen der
Baustelle erzeugt keinen Vergütungsanspruch für
BE-Einrichtung oder sonstige Aufwendungen.

Alle Aufwendungen für die Sicherstellung der
Ausführungsfristen, der dafür notwendigen
Arbeitszeitregelungen sowie des entsprechenden
Personaleinsatzes sind in die Einheitspreise
einzukalkulieren.
Mehraufwendungen für zeitliche Anpassungen der
täglichen
Arbeitszeit, z.B. für Nacht-, Feier- und
Sonntagsarbeit oder die
flexible Arbeitszeitanpassung nach Anforderung des
Bauherrn
sind in die zutreffenden Einheitspreise
einzukalkulieren. Eine
zusätzliche Vergütung erfolgt hierfür nicht.

*Hinweis*
Einleitung

Dieses Leistungsverzeichnis beschreibt die
Anforderungen an
ein vernetztes, elektronisches Kassen- und
Zutrittsmanagementsystem für das Erlebnisbad
Senftenberg. Im
weiteren Verlauf werden der Auftragnehmer als "AN" und
der
Auftraggeber als "AG" bezeichnet.

Projekt- und Grundlagenbeschreibung

Das ausgeschriebene Kassen-, Zutritts- und
Managementsystem stellt ein zentrales Werkzeug zur
Umsetzung des Betriebskonzeptes und zur Organisation
der
täglichen Betriebsabläufe im Erlebnisbad Senftenberg
dar. Es
übernimmt sowohl die Abwicklung sämtlicher Bar- und
bargeldloser Zahlvorgänge als auch die Steuerung der
Zutrittskontrolle auf Basis von Transponder- und
Barcode-Technologien. Über das System werden die
Stammdaten (z.B. Tarife, Berechtigungen, Benutzer,
Tasten-
und Touchbelegungen, Geräteeinstellungen, Drucklayouts)
gepflegt sowie betriebswirtschaftliche Auswertungen
und die für
die Buchhaltung erforderliche Aufbereitung der
Einnahmen
bereitgestellt.

Gegenstand der Leistung sind die Lieferung und Montage
eines
betriebsfertigen, fiskalisch und rechtlich konformen
Systems mit
mindestens folgenden Funktionsbereichen:

Kassen- und Zutrittsmanagement
Bereitstellung und Verwaltung von Zutrittsmedien
Zutritts- und Zeitkontrolle
Check-In/Check-Out
Tarifverwaltung
Artikelverwaltung
Verwaltung von Gutscheinen, Wert- und Rabattkarten
Verwaltung von Zugriffs- und Nutzungsberechtigungen
Kundenverwaltung
Debitorenverwaltung
Berichtswesen und Controlling
Datenexport für die Finanzbuchhaltung
(Standardschnittstelle xFinanz)

Alle in diesem Dokument beschriebenen Abläufe,
Funktionen
und Geschäftsprozesse sind ohne den Einsatz externer
Drittsysteme innerhalb einer integrierten Gesamtlösung
des AN
über entsprechende Softwaremodule abzubilden. Die
Lieferung
und betriebsfertige Installation von Hard- und
Software ist
zwingend Bestandteil des Leistungsumfangs.

Konzeption

Im Rahmen der Systemrealisierung sind durch den AN
insbesondere folgende Leistungen in der
Angebotskalkulation
zu berücksichtigen:

Erstellung von Kabel- und Anschlussplänen
Erstellung von Aufstellungs- und Installationsplänen
Beratungsleistungen zur Tarif- und Produktgestaltung
Projektmanagement
Systemkonfiguration nach Abstimmung mit dem AG
(Einrichtung der Stammdaten etc.)

Installation und Inbetriebnahme des konfigurierten
Systems
einschließlich aller Komponenten
Einweisung und Schulung des Personals (Kasse,
Verwaltung, IT-Administration etc.)
Einrichtung und Funktionsprüfung der erforderlichen
Schnittstellen (z.B. Finanzbuchhaltung)

Es ist mit zwei Teillieferungen und -inbetriebnahmen zu
rechnen; Umfang und Termine sind vorab zwischen AN und
AG
abzustimmen.

Verkabelung

Die für Systembetrieb und Komponenten erforderliche
Strom-
und Netzwerkinfrastruktur wird durch den Auftragnehmer
Starkstrom erfolgen. Das Auflegen der Kabel auf die
Komponenten erfolgt durch den AN Kassenanlage.

Aufgabenstellung

Zu installieren ist ein Zutritts- und
Gästemanagementsystem,
das auf die spezifischen Bedürfnisse des AG bzw.
Betreibers
sowie auf die Anforderungen der Gäste und Besucher des
Erlebnisbades Senftenberg abgestimmt ist. Ziel ist eine
einheitliche, zentral administrierbare Lösung für
Besuchermanagement, Zutrittskontrolle und Kassensystem.

Hardware  Allgemeine Anforderungen

Sämtliche nachfolgend genannten Hardwarekomponenten
sind
für den Einsatz in der Umgebung eines Bades (typische
Raumtemperaturen und Luftfeuchten) auszulegen. Die
genannten Werte sind als Richt- bzw.
Mindestanforderungen zu
verstehen; die endgültige Dimensionierung hat sich an
den
Systemanforderungen des Herstellers zu orientieren und
muss
einen störungsarmen, effizienten und langfristig
stabilen Betrieb
gewährleisten. Die erforderlichen
Softwareanforderungen dürfen
den Rahmen üblicher, aktuell verfügbarer PC-Systeme
nicht
überschreiten, damit eine Beschaffung durch den AG
grundsätzlich möglich bleibt.

Kassenarbeitsplatz

Die Kassenarbeitsplätze sind vom AN als betriebsfertige
Komplettsysteme inklusive aller erforderlichen
Lizenzen zu
liefern. Mindestanforderungen:

Prozessor: mindestens Intel Core i5 oder vergleichbar
(Generation 13 / 14)
Arbeitsspeicher: mindestens 8 GB RAM
Mindestens 2 serielle Schnittstellen und 6
USB-Anschlüsse
Interne Festplatte: mindestens 500 GB
Betriebssystem: Windows 11, 64 Bit
Gbit-Ethernet-Schnittstelle
Tastatur, Maus, Kassenschublade
Virenschutzlösung inkl. Update-Service
Mindestens 17" Touchscreen-Monitor
Barcode-/QR-Code-Scanner (1D/2D) mit USB-Anschluss
RFID-Leseeinheit mit USB-Anschluss für RFID-Medien
Thermo-Belegdrucker
Kundendisplay

Kassensystem  Funktionale Anforderungen

Die Kassensoftware ist für die Bedienung über
Touchscreens
auszulegen, um eine schnelle und einfache Bedienung zu
ermöglichen, auch für Personal ohne ausgeprägte
Computererfahrung. Artikel und Tarife sollen direkt
über
Touchflächen auswählbar sein, ohne zwingende Nutzung
von
Tastatur oder Maus.

Die Belegung der Touchflächen ist zentral
administrierbar und
für jeden Kassenarbeitsplatz individuell
konfigurierbar. Für jede
Kasse muss definiert werden können, welche
Zahlungsarten
zugelassen sind. Standardmäßig sind mindestens folgende
Zahlarten zu unterstützen:

Barzahlung
Kartenzahlung (z.B. Giro- und Kreditkarten)
Geld-, Wert- und Rabattkarten
Debitoren (Zahlung auf Rechnung)

Weitere bargeldlose Zahlungsarten müssen über die
zentrale
Stammdatenverwaltung jederzeit ergänzbar und
kassenbezogen aktivierbar sein. An allen
Verkaufsstellen (POS)
ist die Kombination verschiedener Zahlungsarten
innerhalb
eines Vorgangs (Zahlartensplitting) zu ermöglichen,
z.B.
Teilbetrag per Gutschein, Rest bar.

An den Kassenarbeitsplätzen muss ein Zugriff auf
Gastinformationen möglich sein. Insbesondere sind
Buchungen
und Stornierungen, Nutzung von Kontrollstationen,
Kartensperrungen, Abfragen von Kontoständen,
Medientausch
und ähnliche Vorgänge durchführ- und einsehbar. Für
jeden
Tarif muss die Möglichkeit bestehen, ausgegebene
Medien zu
personalisieren und einem konkreten Gastkonto
zuzuordnen.

Folgende Peripheriegeräte müssen an den
Kassenarbeitsplätzen einbindbar und vom System
unterstützt
sein:

Belegdrucker
Laserdrucker
Kundendisplay
Kassenschublade (Lieferung vorab an den Tresenbau)
RFID-Lesegeräte
Barcodescanner
Kartenzahlungsterminals

Anlagenserver

Die bauliche Infrastruktur wie Netzwerkverkabelung und
Anschlussdosen wird durch den AG bereitgestellt.
Server- und
PC-Hardware einschließlich aller notwendigen
Softwarelizenzen
(Betriebssystem, Datenbank, Kassensoftware etc.) sind
vom AN
als betriebsfertige Systeme zu liefern.

Das System muss mindestens auf einem Microsoft
Serverbetriebssystem der Version MS Server 2022
lauffähig
sein; andere Serverbetriebssysteme sind nicht
zugelassen.
Mindestanforderungen an den Server:

Bauform: Tower (Position im Serverraum)
Mindestens Quad-Core CPU mit 3,00 GHz
Mindestens 16 GB RAM (dauerhaft, nicht shared)
Mindestens 2 × 300 GB SAS-HDD im RAID 1
Betriebssystem: MS Server 2022
Tastatur, Maus, Monitor (mind. 17")
Datenbank basiert
Virenschutz inkl. Updates für 3 Jahre
USV
Erweiterte Herstellergarantie: 5 Jahre Vor-Ort-Service
Inklusive Datenbanksoftware und sämtlicher benötigter
Lizenzen/User

Zutrittssystem Haupteingang Drehkreuze und Gehtür

Der Haupteingang ist mit einem vertikalen
Doppeldrehkreuz mit
kombinierten Leserinnenheiten (RFID und Barcode 1D/2D)
auszustatten. Ausgangsseitig ist ein Einzugsmodul zur
Rücknahme von RFID-Medien (Transponderkarten, z.B.
MIFARE) mit entsprechender Leserhardware (RFID und
Barcode 1D/2D) vorzusehen. Zusätzlich ist eine Gehtür
zu
installieren, die durch ein Schlüssel-Element geöffnet
werden
kann.
Für das Drehkreuz Eingangsseite sind 2 Leuchten mit der
Aufschrift Erwachsen und Ermäßigt an der Decke zu
montieren
Die Ansteuerung erfolgt über die RFID-Karten beim
Einlesen für
den Zugang in das Bad.

Verkaufs- und Nachzahlautomaten  Cashless

Die vom Systemanbieter bereitzustellenden Automaten
müssen
die vorgesehene Medienart so verarbeiten können, dass
der
gewünschte Betriebsablauf (z.B. Auf- und Nachladen von
Wertkarten, Zutrittsberechtigungen) unterstützt wird.
Mindestanforderungen:

15" TFT-Touchscreen
PC-System inkl. Software und Lizenzen
USV
TCP/IP-Anbindung
Integrierte Stromverteilung mit Absicherung
Kartenzahlungsterminal
Belegdrucker
Integrierter Barcodeleser (1D/2D)
Integrierte RFID-Leseeinheit

Leseeinheiten

Die Leseeinheiten sind abhängig von Bauform und
Hersteller
entweder in das Drehkreuz zu integrieren oder
entsprechend
darauf bzw. auf Standsäulen vor der
Vereinzelungsanlage zu
montieren. Die Ansteuerung erfolgt über die zu
installierende
Verkabelung. Ein Austausch der Leseeinheit muss im
Servicefall ohne komplexe Konfigurationsarbeiten durch
technisch wenig geschultes Personal möglich sein.
Mindestanforderungen:

Eignung für Zutrittskontrolle an Drehkreuzen
Dualleseeinheit (RFID / Barcode 1D/2D)
Montageoptionen: Einbau im oder auf dem Drehkreuz,
Standsäule oder Wand
Anbindung an zentrale Steuereinheit über TCP/IP
Farbdisplay
Anschlussmöglichkeit für Signalleuchten
Potenzialfreie Schnittstellen zum Drehkreuz
(mindestens:
Freigabe Eingangsrichtung, Freigabe Ausgangsrichtung,
Rückmeldung Drehkreuz)

Spindschlösser (mechanisch)

Die mechanischen Spind- bzw. Schrankschlösser werden
bauseits gestellt. Das Öffnen und Schließen erfolgt
mit einem
Schlüssel, der fest an einem verstellbaren,
wasserbeständigen
Armband befestigt ist. Die Transponderkarte dient als
Pfand
und ermöglicht das Herausziehen des Schlüssels aus dem
Schloss. Eine Abstimmung mit dem Hersteller der
Umkleideschränke ist erforderlich.

Doppel-Drehsperre

Es sind vertikale Doppeldrehkreuze in hüfthoher
Ausführung zu
liefern, mit elektromotorisch angetriebenem Drehstern
in
90°-Teilung. Korpus und Abdeckung bestehen aus
nichtrostendem Stahl und ESG, der Drehstern aus
Edelstahl;
die Ausführung ist kompakt und für den Innenbereich
vorgesehen.

Weitere Anforderungen:

Drehrichtung wahlweise links oder rechts
Wartungsarme Drehkreuzmechanik mit integrierter
Steuerelektronik
Antrieb und Elektronik im oberen Bereich des Gerätes
angeordnet
Montage durch Verschraubung auf tragfähigem Untergrund
(z.B. Betondecke)

Geh- Türe

Zu liefern sind eine Drehflügeltür in hüfthoher
Ausführung mit be
bewegtem Türblatt. Achse und Sperrelement sind aus
Edelstahl, die Aufstellung erfolgt im Innenraum.

Anforderungen:
Drehrichtung wahlweise links oder rechts
Wartungsarme Mechanik mit im Sperrelement integrierter
Antriebseinheit
Betrieb mit 24 V Gleichspannung
Möglichkeit zum beidseitigen Anschluss von Kartenlesern
oder biometrischen Kontrollgeräten
Montage mittels Verschraubung auf tragfähigem
Untergrund
oder über optionale Fundamentkonsolen auf nicht
tragfähigen Böden

Medientechnologie

Für Einzeleintritte kommen künftig Kundenbelege
(abhängig von
der Einbausituation des Drehkreuzes ggf. mit Barcode)
sowie
RFID-Karten zum Einsatz. Zur Sicherstellung einer hohen
betrieblichen Flexibilität ist durch den AN zu
gewährleisten, dass
ein Wertkartensystem sowohl mit Tarifbindung als auch
ohne
direkte Tarifkopplung realisierbar ist.

Ziel ist eine Systemlösung, die auf Basis ihrer
technischen
Möglichkeiten einen wirtschaftlichen Betrieb, eine
einfache und
intuitive Bedienung durch das Personal sowie eine gute
Nutzererfahrung für die Gäste unterstützt und sich bei
Bedarf an
geänderte Betriebsabläufe anpassen lässt.

#### Titel 01.01 Kassenarbeitsplatz

**01.01.0010 Kassenarbeitsplatz Kassentresen**
Der Kassenarbeitsplatz im Foyer ist vom AN als
betriebsfertige
Komplettsysteme inklusive aller erforderlichen
Lizenzen zu
liefern. Ausstattung:

Prozessor: mindestens Intel Core i5 (Generation 13/14)
oder
vergleichbar
Arbeitsspeicher: mindestens 8 GB RAM
Mindestens 2 serielle Schnittstellen und 6
USB-Anschlüsse
Interne Festplatte: mindestens 500 GB
Betriebssystem: Windows 11, 64 Bit
Gbit-Ethernet-Schnittstelle
Tastatur, Maus, Kassenschublade
Virenschutzlösung inkl. Update-Service
Mindestens 17" Touchscreen-Monitor
Barcode-/QR-Code-Scanner (1D/2D) mit USB-Anschluss
RFID-Leseeinheit mit USB-Anschluss für RFID-Medien
Thermo-Belegdrucker
Kundendisplay
Menge: 1,000 St

**01.01.0020 PC/Hardware**
Vorausgesetzt wird ein System, welches sich durch
geringen
Wartungsaufwand, hohe Betriebssicherheit und somit
geringe
laufende Kosten auszeichnet. Der Auftraggeber hat die
Anforderung, das System möglichst selbstständig zu
warten und
falls gewünscht Tarif- und Preisänderungen sowie
Konfigurationsanpassungen etc. selbst durchzuführen zu
können.
Voraussetzungen für das Gesamtsystem
(Kassensystem/ Webshop)
* Hotlinedienst/ Fernwartung:
* Elektronisches Ticketsystem zur Erfassung/
Verwaltung von
Supportfällen
* Technischer Support/Wartung vor Ort:
* Software
o Bereitstellung und Implementierung der jeweils
neuesten
Programmversion
o (inkl. Major und Minor Release) und Patches zur
Fehlerbehebung
Menge: 1,000 St

**01.01.0030 Monitor**
für vorgenannte PC / Hardware Touch-Monitor Mind. 17"
Display.
Wie in den ATV beschrieben.
Liefern und betriebsfertig montieren.
Menge: 1,000 St

**01.01.0040 Serielle Schnittstellenkarte**
Serielle Schnittstellenkarte PC lt. Anforderungen
Punkt. 7.
Kassenarbeitsplatz 4 x RS232. (bzw. USB)
Menge: 4,000 St

**01.01.0050 Kundendisplay**
zum vorbeschriebenen Kassenrechner zugehöriges
Kundendisplay. Ausführung: 2x20 für SP.
Wie in den ATV beschrieben.
Liefern und betriebsfertig montieren.
Menge: 2,000 St

**01.01.0060 TSE (Technische Sicherheitseinrichtung) Deutschland**
TSE (Technische Sicherheitseinrichtung) Deutschland
MicroSD,
offline
Wie in den ATV beschrieben.
Liefern und betriebsfertig montieren.
Menge: 1,000 St

#### Titel 01.02 Verkauf- und Nachzahlautomaten

**01.02.0010 Verkaufsautomat**
Fertigung / Montage und betriebsbereite Inbetriebnahme
eines
Bargeldlosen/Cashless- und Bargeld-
Verkaufsautomaten
Mindestanforderungen an die Ausführung:
* Inkl.Software und Lizenzen
* Display 15" mit 500units
* RFID-Barcode Kombi-Leser
* Thermo-Bondrucker
* Komponentenvernetzung intern (TCP/IP)
* Ethernet-Netzwerkanschluß zur externen Anbindung
* Steuerung / Anzeige / Belegdruck
* Prozessor
* Schnittstelle zur übergeordneten Kassensoftware/Host
Wie in den ATV beschrieben.
Liefern und betriebsfertig montieren.
Menge: 1,000 St

**01.02.0020 Nachzahlautomat**
Fertigung / Montage und betriebsbereite Inbetriebnahme
eines
Bargeldlosen/Cashless- und Bargeld-
Verkaufsautomaten als Nachzahlautomat.
Mindestanforderungen an die Ausführung:
* Inkl.Software und Lizenzen
* Display 15" mit 500units
* RFID-Barcode Kombi-Leser
* Thermo-Bondrucker
* Komponentenvernetzung intern (TCP/IP)
* Ethernet-Netzwerkanschluß zur externen Anbindung
* Steuerung / Anzeige / Belegdruck
* Prozessor
* Schnittstelle zur übergeordneten Kassensoftware/Host
Wie in den ATV beschrieben.
Liefern und betriebsfertig montieren.
Menge: 1,000 St

#### Titel 01.03 Kassen- und Zutrittskontrollsystem

**01.03.0010 Software**
Pauschale für alle notwendigen Softwarelizenzen gemäß
den
zuvor genannten Mengengerüsten.
Software inkl. aller benötigten User und Lizenzen für
Server,
Kassen- und Backofficearbeitsplätze etc. und
folgender Module*
* Kassensystem- und Zutrittssystem
* Bereitstellung und Verwaltung von Zutrittsmedien
* Zutritts- und Zeitkontrolle
* Check-In/Check-Out
* Softwaresteuerpult
* Tarifverwaltung
* Artikelverwaltung
* Verwaltung von Gutscheinen, Wert- und Rabattkarten
* Verwaltung von Berechtigungen
* Kundenverwaltung
* Debitorenverwaltung
* Schul- und Vereinsmanagement (Zutritt und Abrechnung)
* Berichtswesen und Controlling
* Datenexport FiBu
* Schnittstelle Webshop
* Fernwartungspaket
Menge: 1,000 psch

**01.03.0020 Dienstleistungen**
Pauschale für alle zur Projektumsetzung erforderlichen
Dienstleistungen. Dies umfasst insbesondere:
Vorabklärung/ Besprechungen mit Betreiber, Aufnahme der
Betriebsparameter und betriebsfertige
Konfiguration der Software
* Schulung Kassenpersonal (ca. 5 MA)
* Schulung Backoffice & Verwaltung (ca. 3 MA)
* Schulung des Administrators vor Ort (ca. 3 MA)
* Einrichtung und Funktionstest Datenexport Fibu
* Einrichtung und Funktionstest Schnittstelle Webshop
* Schulung Nutzung/ Administration Webportal (ca. 3 MA)
* Installation und Inbetriebnahme der Anlage vor Ort
* Ein Betriebstag vor Ort Betreuung bei Inbetriebnahme
(Go
Live) mit einem Mitarbeiter des AN
* Montage/Transport aller zuvor abgefragten
Systemkomponenten
Die Pauschale ist so zu kalkulieren, dass alle
notwendigen
Leistungen bis zur Inbetriebnahme und dem
ersten Betriebstag der Anlage und der nachgelagerten
Schulungsmaßnahmen enthalten sind.
Menge: 1,000 psch

**01.03.0030 Dienstleistung nach 4 Wochen Betrieb**
Vertiefende Schulung der Verwaltung und Mitarbeiter
des Bades
 nach 4 Wochen Live-Betrieb.
Inklusive An- und Abfahrt.
Menge: 1,000 psch

**01.03.0040 RFID Karten**
RFID Karten aus Plastik-Material.
Zur freien Programmierung und Integration in das
Kassensystem. Kompatibel zum Kassenautomaten.
Logo-Aufdruck nach Wahl der Stadt Senftenberg
Menge: 1000,000 St

**01.03.0050 Halbhhoes Drehkreuz**
Doppeldrehsperre mit einer Leseeinheiten (RFID & BC
1D/2D).
Ausgangsseitig ist ein Einzugsmodul zur
Medienrücknahme von
RFID Medien (Transponderkarten Mifare)
und einer Leseeinheiten (RFID & BC 1D/2D) zu
berücksichtigen.

STANDARDMAßE:
Durchgangsbreite:  505 mm
Breite:  1.290 mm
Höhe:  1.120 mm
Tiefe:  1.400 mm

AUFBAU:
Gestell besteht aus gebogenem Edelstahlrohr Ø 40 mm mit
Gehäuse und Begrenzung aus gebogenem 3 mm
Edelstahlblech
Türflügelkreuz 90° bestehet aus Rohrsäule Ø 89 mm mit
jeweils
drei stabförmigen Sperrholmen Ø 40 mm
Sperrelement zur Absicherung einer unberechtigten
Passage
aus Edelstahl gefertigt
Verriegelungsaggregat, Antrieb und Steuerung im oberen
Gehäuse integriert
Berücksichtigung der Normen und Richtlinien bei der
Entwicklung in Bezug auf mögliche Gefährdungen
(Maschinerichtlinie 2006/42/EG)

SICHTFLÄCHEN:
Edelstahl seidenmatt geschliffen

FUNKTION:
Drehkreuz mit einem Servopositionsantrieb mit
Niedrigenergieantrieb mit Energieinhalt < 1,6 Joule
in beide Richtungen elektrisch gesteuert
Durch Freigabeimpuls für Eingangs- oder
Ausgangsrichtung
wird die gewählte Drehrichtung freigegeben
Drehbewegung startet durch Handanstoß
Danach dreht sich das Türflügelkreuz motorisch in die
nächste
Grundstellung und verriegelt
Wird nach einstellbarer Zeit das Drehkreuz nicht
passiert,
Löschung der Freigabe
Beim Stromausfall Anlage in beide Richtungen frei
drehbar
automatische Wiedereinrichten nach dem Stromausfall
ohne
Personalaufwand
Zutrittsbereich mit Netzwiederkehr gesichert

arbeiten mit niedrigen Antriebskräften zum Schutz des
Passanten durch mechnische Trennung von Antrieb und
Verriegelung möglich
verhindern eines unberechtigten Passieren der Anlage
durch
hohe Verriegelungskräfte
Anlagenverhalten sowie kundenspezifische Einstellungen
parametrierbar

Personenschutz durch Grenzpunktverriegelung:
Nach Freigabe kann das Drehkreuz bis zur Hälfte der
Drehbewegung jederzeit gestoppt und zurückgedreht
werden
Einklemmen von Körperteilen oder mitgeführten
Gegenständen
kann verhindert werden
Wird das Drehkreuz über die Hälfte der Drehbewegung
bewegt,
kann die Anlage nur noch in die freigegebene Richtung
verlassen werden

ELEKTRIK
Steuerung und Netzteil in Anlage integriert
Anlagen sind vernetzbar
Stromversorgung 110 - 230V AC 50/60 Hz

INSTALLATION:
Drehkreuz auf Fertigfußboden FFB gedübelt
für Außenaufstellung geeignet
Schutzarten: Gehäuse IP 43
netzspannungsführende Komponente IP 54

Netzausfall: Eingangsrichtung gesperrt
Standard in Ausgangsrichtung frei

Sonstige Ausstattung

Anbauvorbereitung mit Montageplatte
Aus Edelstahl für Aufputzmontage von bauseitigen
Komponenten
befestigt an seitlicher Absperrung

Einbauvorbereitung für Antennen
Inklusive Deckplatte

Konsole 1 mit Adapter
Konsole aus Kunststoff in RAL 9006
B/H/T 94/94/65 mm mit Ausschnitt Ø 65 mm
befestigt an seitlicher Absperrung

Drucktaster in Rohrkonsole
ein Stück
aus Edelstahl für manuelle Einzelfreigabe
befestigt an seitlicher Absperrung (nach innen
gerichtet
eingebaut)

Bedieneinheit
Für den Einbau in Unterputzdose mit Einzeleinbaurahmen
grau
Außenabmessungen: 80 mm x 80 mm
Folientastatur mit sechs Punkttaster und sechs LED grün
Anlagenspezifisch parametrierbare Funktione

I/O Zusatzplatine
An die Steuerung angebaut
Grundplatine hat vier potentialfreie Eingänge
(Einzelfreigabe
Einlass / Auslass, Freischalten und Blockieren)
fünf potentialfreie Meldungen (Bereit Einlass /
Auslass,
Drehmeldung Einlass / Auslass, Störung)
I/O Zusatzplatine hat je sechs potentialfreie Ein- und
Ausgänge
für den Anschluss von bauseitigen Komponenten

Sternverteiler
Zum Anschluss von max. vier OPL 05 oder I/O Platinen
für die Ansteuerung von max. acht vernetzten Anlagen

Montage auf Fertigfußboden mit  Verbundabdichtung und
Fliesen.
Mit Spezialschrauben / Einschlagdübeln.
Menge: 1,000 St

**01.03.0060 Schwenktüre**
Gehtüre  installieren

Drehtüre(n), hüfthohe Ausführung, mit  Türblatt. Achse
und
Sperrelement aus rostfreiem Edelstahl, zur Aufstellung
im
Innenraum.
Wahlweise links oder rechts drehend
Wartungsfreie Mechanik,
Möglichkeit zum beidseitigen Anschluss von Kartenlesern

Montage auf Fertigfußboden mit  Verbundabdichtung und
Fliesen.
Mit Spezialschrauben / Einschlagdübeln.

Ausfüllung im Rahmen Gangtür mit VSG.

Einbau in baulich vorgegebene Nische. Die Maße sind vor
Bestellung zu nehmen (Achtung: Bestandsbau mit
Anpassungen im Ausbau KG300).
Nischengröße 1,96 m.
Verschluss restlicher Passlängen sind mit
einzukalkulieren.
Einschl. Not-Öffnungssystem mit Tastereinheit
Menge: 1,000 St

**01.03.0070 Elektronischer Besucher-Zähler für Übergang Sakura**
Besucher / Personenzähler
Montage an der Wand.
3D stereo Vision
48 V
Temperatureinsatz: 0-45°C

Planungsfabrikat: XOVIS PC2SE

Gew. Fabrikat. '......................'
(vom Bieter einzutragen)
Menge: 1,000 St

**01.03.0080 Anzeige-Leuchten**
Anzeigenleuchte mit den Aufschriften:
- Erwachsene
- Ermäßigt
Deckenmontage an Gipskarton-Decke
Abmessung: 40 x 20 x 10 cm
LED Beleuchtung
Angesteuert über das Kassensystem Lesegerät Drehkreuz
beim
Kartenlesen am RFID-Gerät
Kabellegung erfolgt über Gewerk Elektro
Menge: 2,000 St

**01.03.0090 Dokumentation**
Revisionsunterlagen über die gesamte
Anlage, 2-fach in Papierform, davon 1 in kopierfähiger
Ausfertigung,
bestehend aus folgenden  Unterlagen:

1. Grundrißpläne mit folgenden Eintragungen
    - Lagerichtige Darstellung aller
  Installationsgeräte und Anschlüsse
  mit Bezeichnung
    - Angabe von Verlegeart, Kabeltyp und
  Kabeldimension (auch als Tabelle)
  Hierzu sind die letztgültigen Architekten -
  Grundrißpläne zu verwenden.
  Die Komponenten der Anlage sind farbig anzulegen.

2. Apparaturauflistung aller Komponenten der gesamten
  Anlage, mit :
    - Fabrikats- und Typenangaben/Seriennummer
    - Bestellnummer

3. Bedienungsanleitung und Wartungsvorschrift für die
  Anlage / Anlagenteile / Komponenten.

Die Revisionszeichnungen sind auch elektronisch als
Datensatz
im DWG- / DXF-Format zu erstellen.
Menge: 1,000 psch

#### Titel 01.04 Elektroarbeiten

**01.04.0010 Übergabe und Einweisung Kabelzugplan**
Übergabe eines vollständigen Kabelzugplanes in
der vermaßten Darstellung im Grundriß und Schema mit
anschließender Einweisung des Auftragnehmers
Starkstrom zur
Kabellegung.
Menge: 1,000 psch

#### Titel 01.05 Stundenleistungen

**01.05.0010 Programmierer/-in sämtliche Kosten/Zuschläge**
STLB-Bau 2022-04 091
Stundenlohnarbeiten durch Programmierer/-in
der Verrechnungssatz für die jeweilige Arbeitskraft
umfasst
sämtliche Aufwendungen wie Lohn- und Gehaltskosten,
Lohn-
und Gehaltsnebenkosten, Zuschläge, lohngebundene und
lohnabhängige Kosten, sonstige Sozialkosten,
Gemeinkosten,
Wagnis und Gewinn.
Menge: 1,000 h

**01.05.0020 Elektriker/in sämtliche Kosten/Zuschläge**
STLB-Bau 2022-04 091
Stundenlohnarbeiten durch Elektriker/in
der Verrechnungssatz für die jeweilige Arbeitskraft
umfasst
sämtliche Aufwendungen wie Lohn- und Gehaltskosten,
Lohn-
und Gehaltsnebenkosten, Zuschläge, lohngebundene und
lohnabhängige Kosten, sonstige Sozialkosten,
Gemeinkosten,
Wagnis und Gewinn.
Menge: 1,000 h

#### Titel 01.06 Wartung / Support

**01.06.0010 Wartung/Support**
Folgende Vertragskonditionen sind als jährliche
Wartungspauschale für das Gesamtsystem
(Kassensystem/ Webshop) anzubieten:
* Hotlinedienst/ Fernwartung:
* Verfügbarkeit Hotline: Mo-So Uhrzeit 07:00 - 22:00
Uhr
* Elektronisches Ticketsystem zur Erfassung/
Verwaltung von
Supportfällen
* Technischer Support/Wartung vor Ort:
* Verfügbarkeit: Mo-Fr 08:00 bis 20:00 Uhr (Notfall
auch
Samstag und Sonntag)
* Softwarepflege:
o Bereitstellung und Implementierung der jeweils
neuesten
Programmversion
o (inkl. Major und Minor Release) und Patches zur
Fehlerbehebung per
Fernwartung außerhalb der Betriebszeiten.
Wartung Schwenktür und Drehkreuz entsprechend
Herstellervorschrift
Nicht enthalten sind:
* Die Beseitigung von Fehlern, Störungen und Schäden
die auf
unsachgemäßen Gebrauch,
Bedienungsfehler, durch Einwirkung Dritter, höhere
Gewalt,
Verseuchung mit Computerviren,
selbstinstallierter Software, Fehler oder
Nichtleistung der
Stromversorgung zurückzuführen sind
* Die Kosten für Ersatz-, Verschleiß-, Austauschteile
und
Verbrauchsmaterial
* Instandsetzungsarbeiten
* Stammdatenänderungen und Änderungen der Software
sowie
Schulungen nach Systemabnahme
Menge: 4,000 a

USt %: 19,00
